# Rettungsboot samt Trailer
Leistungsbeschreibung (GAEB DA XML 3.2, DA81)
Währung: EUR
Erstellt mit: AVAPLAN, AVAPLAN win64bit 26.2.5.4531, 04.09.2026

## Vorbemerkung / Vertragstext
Die Verbandsgemeinde Unstruttal beabsichtigt die Beschaffung eines Rettungsboot mit dazupassendem Trailer
sowie eines Mannschaftstransportfahrzeug als Zugmaschine. Das Vorhaben wird über das Sondervermögen
"Infrastruktur" realisiert.

Die Vergabe erfolgt losweise. Es muss für mindestens ein Los ein Angebot werden, es kann aber auch ein Angebot
für beide Lose erfolgen.

## Los 2 - Mannschaftstransportfahrzeug
EP-Anteile: Löhne; Stoffe; Geräte; Sonstige

### Abschnitt 1 Leistungsverzeichnis

#### Titel 1.1 Mannschaftstransportfahrzeug

**1.1.10 Mannschaftstransportfahrzeug**
Folgende Ausstattung muss das MTF haben und sind Bedingung:
unfallfrei
Motorisierung: ab 150 PS
Getriebe: Automatik oder Manuel
Kraftstoff: Diesel EURO 6
Hubraum: ab 1.900 ccm
Antriebsart: Allrad
Anzahl der Sitzplätze: ab 8
Kilometer: maximal 115.000 km
Erstzulassung: ab 2019
Langer Radstand - Mindestmaß 3.400 mm
Anhängerkupplung fest
Allwetterreifen nicht älter als DOT 08/2023
4-türig
Sitze Stoff
elektrische Fensterheber
zGG maximal 3.500 KG
Radio
mind. 2.300 KG Anhängelast
Neuen TÜV
Neue Inspektion
Menge: 1,000 St
